# Umsetzung Brandschutzkonzept, 1. Bauabschnitt
Angebotsaufforderung (GAEB DA XML 3.2, DA83)
Projekt: 78041_B7_1004
Währung: EUR
Nebenangebote zugelassen: ja
Abgabeort: SB Region Nord-West, Schloss, 49186 Bad Iburg
Auftraggeber: Staatl. Baumanagement Region Nord-West, (ab 01.01.2022), Schloss, 49186 Bad Iburg, D, Ansprechpartner Vergabestelle, Telefon 05403 7302-500, Fax 05403 7302-999, E-Mail vergabe@sb-rnw.niedersachsen.de
Erstellt mit: GXML Toolbox V3.3 R20230829, iTWO_64 V25.0.650, 28.09.2026

## 1. Allgemeiner Teil zur Kalkulation
1.  Allgemeiner Teil zur Kalkulation

1.1  Arbeitsumfang

Die Baustelle befindet sich im Amtsgericht Jever in der Innesntadt.
Für den Zugang ins Gebäude ist eine Personenkontrolle notwendig., aber auch eine schriftliche Anmeldung drei Tage vor Betreten  erforderlich.
Eventuelle Wartezeiten im Zuge dieser Überprüfungen sind Bestandteil der Leistung und werden nicht gesondert vergütet.
Aus betriebszeitlichen Gründen ist von einer Regelarbeitszeit vor Ort von 7.00 - 16.30 auszugehen.
Abweichungen sind in begründeten Einzelfällen nach vorheriger Abstimmung möglich.
Anmeldungen für Arbeiten an Samstagen sind vorab anzumelden.

Bei dem Bauvorhaben handelt es sich um die  Ausstattung in Vollschutz einer Brandmeldeanlage.

Folgende Arbeiten sind vorgesehen:
- Nachrüsten einer Brandmeldeanlage.

Das Gebäude befindet sich in Nutzung, so dass bei allen Arbeiten auf Staubfreiheit und Sauberkeit zu achten ist.
Alle Bohrungen sind grundsätzlich nur mit Absaugung zu fertigen! In den Unterkunftsräumen sind die Möbel und Geräte mit einem Staubschutz (Folie o. ä.) abzudecken.
Diese Leistungen sind in die Einheitspreise mit einzurechnen und werden nicht gesondert vergütet.
Die nachfolgend beschriebenen Leistungen umfassen die betriebsfertige Elektro- und Fernmeldeinstallation einschließlich aller erforderlichen Materialien und Lohnkosten.
Sämtliche Geräte und Ausrüstungsgegenstände sind nach den Anweisungen der Bauleitung einzubauen und betriebsfertig anzuschließen.
Die Mengenansätze der Leistungsbeschreibung sind nur angenähert ermittelt. Abgerechnet wird nach gemeinsamem Aufmaß mit dem Auftraggeber bzw. seinem Vertreter.

Sämtliche Materialien müssen das VDE-Prüfzeichen bzw. den VDE-Kennfaden in Übereinstimmung mit der betreffenden Forderung tragen, bzw. besitzen.

Vom Auftraggeber werden die Ausführungszeichnungen 1-fach in Papier und 1fach im Daternformat *.dwg oder *.dxf, zur Verfügung gestellt. Die Verteilungspläne sind vor der Montage dem Auftraggeber zur Genehmigung vorzulegen.

Nach Fertigstellung der Arbeiten sind die in den VDE-Vorschriften vorgesehenen Prüfungen durchzuführen.

1.2  Zusätzliche technische Vorschriften

Die in der Leistungsbeschreibung enthaltenen Arbeiten bestehen aus Gestellung aller notwendigen Arbeitskräfte, Messgeräte, Materialien, Geräte, Werkzeuge, Gerüsten und andere Maßnahmen, die für die Durchführung einer betriebsfertigen Elektroinstallation erforderlich sind.
Die vorhandenen Pläne sind vom Auftragnehmer rechtzeitig zu prüfen. Die gesamte Schlitzführung ist vorher mit der Bauleitung abzustimmen. Das Fräsen von Schlitzen und Herstellen von Durchbrüchen wird gesondert vergütet, sofern diese Arbeiten Bestandteil des Auftrags sind. Entstandene Schlitze werden bauseits verschlossen, wobei Durchbrüche fachgerecht durch den Auftragnehmer zu schließen sind.
Anfallender Schutt ist vom Auftragnehmer auf eigene Rechnung täglich zu beseitigen und abzutransportieren.
Sofern in der Leistungsbeschreibung die Bezeichnung - Betriebsmittel - verwendet ist, entspricht diese Bezeichnung der Definition nach DIN VDE 0100 Teil 200 - Begriffserklärung.

Kabeltrassen:
Die detaillierte Festlegung der einzelnen Trassen hat gemeinsam mit dem Auftraggeber und in Koordinierung mit den anderen Gewerken zu erfolgen. Der genaue Verlauf ist mit der Bauleitung abzusprechen und zu dokumentieren.

Kabellängen:
Vor Bestellung der Materialien, speziell von Kabeln und Leitungen, sind die tatsächlichen Längen auf der Baustelle zu ermitteln. Sollten wegen einzelner Lieferlängen Verbindungsmuffen erforderlich sein, so sind diese anteilig in die Preise der Kabel einzukalkulieren.

Kabelanschluss:
Der Anschluss der zu liefernden Geräte, Bauteile,Verteilungen usw. ist in die Einheitspreise einzukalkulieren. Der Anschluss beigestellter Geräte wird gesondert vergütet.

Kennzeichnungsvorschriften:
Die Kosten für das Kennzeichnen von Betriebsmitteln, Kabeln und Leitungen werden nicht gesondert vergütet. Die Kennzeichnung ist dauerhaft an den Kabelenden und an den Betriebsmitteln anzubringen.

Klemmenleisten sind dauerhaft zu kennzeichnen. Die Benummerung von Klemmen ist fortlaufend von 1 an vorzunehmen. In den Verteilungen sind alle Klemmen und Geräte in Normschrift dauerhaft zu nummerieren und zu beschriften.

Die zu liefernden Schränke, Verteiler, Abzweigdosen und Geräte sollen extern dauerhaft gekennzeichnet werden. Die Kabel und Leitungen sind jeweils an den Enden mit Bezeichnungsschildern aus Kunststoff zu versehen. Die Schilder sind dauerhaft zu befestigen. Sie dürfen nicht geklebt werden.

1.3  Dokumentation

Für die Erstellung der technischen Dokumentation werden dem Auftragnehmer vom Fachingenieur Datenträger revidierten Ausführungspläne sowie Lagepläne bei Bedarf der Baumaßnahme zur Verfügung gestellt. Diese Pläne sind vom AN zu überprüfen, mit Firmenstempel und Unterschrift zu versehen und entsprechend zu vervielfältigen.

Der Auftragnehmer hat dem Fachingenieur alle notwendigen Änderungen als handschriftliche Eintragungen zwei Wochen vor Feststellung der Übergabereife zu übergeben.

Bei der Aufstellung der technischen Dokumentation ist folgende Gliederung gemäß Vorgabe des AG vorzunehmen:

1.  Betriebskarteien
      - Bk 01 Wartung/Prüfungen
      - Bk 02 Anlagenbeschreibung
      - Bk 04 Energieversorgung
2.  Konformitätserklärung
3.  Systemkurzbeschreibung mit Betriebsanleitung
4.  Bedien- und Instandhaltungsanweisungen
5.  Unfallverhütungsvorschriften und Sicherheitshinweise
6.  Geräte- und Ersatzteillisten für alle Komponenten
  nach DIN 40 719
7.  Produktdatenblätter mit separaten Inhaltsverzeichnis
8.  Abnahmebescheinigungen / Mängelbeseitigungsanzeige
9.  Einweisungsprotokolle
10. Messprotokolle
11. Sonstige Bescheinigungen (behördlicher Prüfbescheinigungen und Werksatteste)
12. Bestandspläne und Elektro-Verteilungspläne
  (Aufbau- und Stromlaufpläne)

Entsprechende Hinweise und Vorlagen zu den Bestandsunterlagen werden durch den AG bereitgestellt. Diese sind rechtzeitig vom AN anzufordern und werden per E-Mail verschickt.

Die Dokumentation ist jeweils in 4-facher Ausfertigung gefaltet, übersichtlich geordnet, einschl. Inhaltsverzeichnis und Trennlaschen, Lochverstärker in beschrifteten Ordnern mind. 14 Tage vor der Übergabe bei der Fachbauleitung vorzulegen. Weiter sind zwei Datenträger mit allen notwendigen Dateien (Dokumente im pdf-Format und Zeichnungen (Schemata, usw.) im dxf- oder dwg-Format) zu übergeben.

Jeweils eine Ausfertigung mit vorläufigen Unterlagen im Ordner ist zur Feststellung der Übergabereife dem AG zu übergeben.

Ist zum Zeitpunkt der Übergabe aus Gründen, die nicht vom AN zu vertreten sind, eine komplette und vollständige Erstellung der Dokumentation nicht möglich, so hat der AN dem Nutzer kostenfrei einen Satz der bereits fertiggestellten Unterlagen als "Arbeitsunterlage" auszuhändigen. Hierüber ist der AG umgehend zu informieren.

Die 1. Ausfertigung der Dokumentation ist gemäß VOB mit den Einheitspreisen abgegolten. Die zusätzlichen drei Ausfertigungen werden gesondert vergütet.

Fehlen diese Unterlagen und Nachweise, ist dies ein wesentlicher Mangel gemäß §12 Nr. 3 VOB/B.

Für elektrische Betriebsmittel, die nicht Teil einer Maschine sind bzw. werden, hat der Auftragnehmer mit dem beigefügten Formblatt "CE-Bestätigung" zu bestätigen, dass für die Montage der Anlage/des Anlagenteils ausschließlich elektrische Betriebsmittel verwendet wurden, die von ihrem Hersteller unter Beachtung der gültigen Vorschriften in den Verkehr gebracht wurden.

## 26A30423 Brandmeldeanlage
Datum: 17.09.2026

### Bereich 01 Fernmelde- und informationstechnische Anlagen Kostengruppe 450

#### Abschnitt 01.01 Brandmeldeanlage

*Hinweis: Hinweis*
Das Gebäude ist mit einer Brandmeldeanlage gem. DIN 14675  auszustatten. Die Überwachung erstreckt ion Vollschutz. Überwacht wird mit automatischen Meldern. An allen Ausgängen von Flucht- und Rettungswegen sind Handmelder zu installieren. Die Alarmierung erfolgt über Sockelsirenen.

Eine Aufschaltung zur Feuerwehr erfolgt.

Folgendes Fabrikat ist vom Bieter angeboten:

'Angebotenes Fabrikat:

....................................................
vom Bieter einzutragen'

**01.01.0010 Brandmelderzentrale Ringleit. Anz 13 St Stichleit. adressierb. Anz 2 St 5 überwachte Ausgänge Überbrückungszeit 30h**
STLB-Bau 2026-04 063
Brandmelderzentrale DIN 14675, DIN VDE 0833-1 (VDE 0833-1), DIN VDE 0833-2 (VDE 0833-2), DIN EN 54-2, DIN EN 54-4 und DIN EN 54-13,
- ausgebaut mit Ringleitungen,
Anzahl '13' St,

- insgesamt ausbaubare Ringleitungen
bis mind. '17' St,

- ausgebaut mit Stichleitungen für adressierbare Melder,
Anzahl '2' St,

- insgesamt ausbaubare Stichleitungen für adressierbare Melder
bis mind. '4' St,

- insgesamt ausbaubare Stichleitungen für Grenzwertmelder
bis mind. '2' St,

- Energieversorgung der Signalgeber aus der Zentrale,
- ausgebaut mit Meldergruppen,
Anzahl '55' St,

- insgesamt ausbaubare Meldergruppen
bis mind. '60' St,

- mit redundanter Schnittstelle zum Feuerwehr-Anzeigetableau,
- mit redundanter Schnittstelle zum Feuerwehr-Bedienfeld,
- mit Schnittstelle zum Feuerwehr-Schlüsseldepot,
- mit Schnittstelle zum Feuerwehr-Freischaltelement,
- mit Schnittstelle zu Rundumkennleuchte/Blitzleuchte für Feuerwehrzufahrt,
- mit redundanter Schnittstelle zu abgesetzter Bedien-/Anzeigeeinheit geeignet für Datenübertragung bis zu 500 m,
- mit einer Schnittstelle zu abgesetzter Anzeigeeinheit als Busschnittstelle geeignet für Datenübertragung bis zu 500 m,
- mit 5 überwachten Ausgängen, für 3 Alarmierungsbereiche je Ausgang zur Ansteuerung von Signalgebern,
- mit digitaler Registriereinheit,
- Ausgänge zur Ansteuerung von 2 Übertragungseinrichtungen für Brandmeldungen an eine zugelassene hilfeleistende Stelle,
- Ausgänge zur Ansteuerung von 2 Brandschutzeinrichtungen,
- mit 2 potentialfreien Ausgangskontakten, einschl. Parametrierung von bis zu 5 logischen Verknüpfungen je Kontakt,
- mit Ersatzstromversorgung, für eine Überbrückungszeit von 30 h, Alarmierungszeit mind. 0,5 h,
Betriebsart OM (ohne Maßnahmen) DIN VDE 0833-2 (VDE 0833-2).
Menge: 1,000 St
Leistungsbereichkatalog: 063
Kostengruppe DIN 276 2018-12: 456

**01.01.0020 Schnittstelle Brandmelderzentralen Multimode-LWL 2Fasern L bis 500m**
STLB-Bau 2026-04 063
Schnittstelle zur redundanten Vernetzung von Brandmelderzentralen, über Multimode-LWL mit 2 Fasern, Länge bis 500 m, Leitungen werden gesondert vergütet.
Menge: 1,000 St
Leistungsbereichkatalog: 063
Kostengruppe DIN 276 2018-12: 456

**01.01.0030 Feuerwehr-Informationssystem Gehäuse Stahl besch Schließzylinder AP-Montage**
STLB-Bau 2016-10 063
Feuerwehr-Informationssystem, Kartenaufnahme für Vollausbau der Meldeanlage, Gehäuse aus beschichtetem Stahl, einschl. Schließzylinder DIN 18252, in Aufputzmontage, mit Einbauplatz für Feuerwehr-Bedienfeld, -Anzeigetableau und Handfeuermelder.
Menge: 1,000 St
Leistungsbereichkatalog: 063

**01.01.0040 Feuerwehr-Bedienfeld IP3X Schließzylinder**
STLB-Bau 2016-10 063
Feuerwehr-Bedienfeld DIN 14661, Schutzart IP 3X DIN EN 60529 (VDE 0470-1), einschl. Schließzylinder DIN 18252.
Menge: 1,000 St
Leistungsbereichkatalog: 063

**01.01.0050 Feuerwehr-Anzeigetableau IP3X Schließzylinder**
STLB-Bau 2016-10 063
Feuerwehr-Anzeigetableau DIN 14662, angezeigte Texte wie in der Brandmelderzentrale, zur Erstinformation mit redundanter Ansteuerung, Schutzart IP 3X DIN EN 60529 (VDE 0470-1), einschl. Schließzylinder DIN 18252.
Menge: 1,000 St
Leistungsbereichkatalog: 063

**01.01.0060 Feuerw.Schlüsseldepot FSD3 Gehäuse Stahl niro**
STLB-Bau 2026-04 063
Feuerwehr-Schlüsseldepot DIN 14675-1, Schließung der zweiten Tür (Innentür) nach den Anschlussbedingungen der zuständigen behördlich benannten hilfeleistenden Stelle, FSD 3 (hohes Risiko), für 2 separat überwachte Objektschlüssel, Schließzylinder/Schloss wird vom AG beigestellt, Gehäuse aus nichtrostendem Stahl, mit Rundum-Sabotageschutz, Unterputzmontage in vorh. Nische.
Menge: 1,000 St
Leistungsbereichkatalog: 063
Kostengruppe DIN 276 2018-12: 456

**01.01.0070 Freischaltel.**
STLB-Bau 2026-04 063
Freischaltelement DIN 14675, zur Unterputzmontage in vorh. Nische.
Menge: 1,000 St
Leistungsbereichkatalog: 063
Kostengruppe DIN 276 2018-12: 456

**01.01.0080 Hinweisleuchte rot IP54**
STLB-Bau 2026-04 063
Hinweisleuchte zur Orientierung für die Feuerwehr DIN 14675-1, Kalottenfarbe rot, Schutzart IP 54 DIN EN 60529 (VDE 0470-1), zur Montage auf Putz an Wand.
Menge: 1,000 St
Leistungsbereichkatalog: 063
Kostengruppe DIN 276 2018-12: 456

**01.01.0090 Mehrfachsensormelder Meldereinzelkennung Signalgeber**
STLB-Bau 2026-04 063
Mehrfachsensormelder, einschl. Sockel, für Meldereinzelkennung, mit bidirektionalem Kurzschlussisolator DIN EN 54-17, für trockene Räume, mit Signalgeber, akustisch, überwacht, DIN EN 54-3, Notsignal DIN 33404-3, auf verschiedene Signaltöne an der Zentrale änderbar, als elektronischer Schallgeber, Energieversorgung aus der Zentrale ringbusversorgt über Busleitung, Schalldruckpegel mind. 80 dB(A), mit graviertem Bezeichnungsschild, DIN 1450 als Signalisationstext, Montage an Decke,
Arbeitshöhe des Montageortes bis 3,5 m über der Standfläche des hierfür erforderlichen Gerüstes.
Menge: 151,000 St
Leistungsbereichkatalog: 063
Kostengruppe DIN 276 2018-12: 456

**01.01.0100 Mehrfachsensormelder Meldereinzelkennung**
STLB-Bau 2026-04 063
Mehrfachsensormelder, einschl. Sockel, für Meldereinzelkennung, mit bidirektionalem Kurzschlussisolator DIN EN 54-17, für trockene Räume, mit graviertem Bezeichnungsschild, DIN 1450 als Signalisationstext, Montage an Decke,
Arbeitshöhe des Montageortes bis 3,5 m über der Standfläche des hierfür erforderlichen Gerüstes.
Menge: 65,000 St
Leistungsbereichkatalog: 063
Kostengruppe DIN 276 2018-12: 456

**01.01.0110 Handfeuermelder Meldereinzelkennung AP-Ausführung**
STLB-Bau 2016-10 063
Handfeuermelder, DIN EN 54-11 Typ A, für Anwendung in Innenräumen, für Meldereinzelkennung, in Aufputzausführung, Gehäuse aus Isolierstoff, mit graviertem Bezeichnungsschild, Schriftgröße für ungünstigste Lesebedingungen DIN 1450, einschl. Schild Außer-Betrieb DIN VDE 0833-2 (VDE 0833-2), Montage an Wand.
Menge: 35,000 St
Leistungsbereichkatalog: 063

**01.01.0120 Wärme-Differentialmelder Maximalwertauslösung Meldereinzelkennung**
STLB-Bau 2016-10 063
Wärme-Differentialmelder, einschl. Sockel, DIN EN 54-5, mit Maximalwertauslösung, Temperaturerfassung mit Halbleitern, für Meldereinzelkennung, für trockene Räume, Gehäuse aus Kunststoff, mit graviertem Bezeichnungsschild, Schriftgröße für ungünstigste Lesebedingungen DIN 1450, Montage an Decke, Montagehöhe bis 3 m.
Menge: 15,000 St
Leistungsbereichkatalog: 063

**01.01.0130 Feuerw.Laufkarte DIN A3**
STLB-Bau 2026-04 063
Feuerwehr-Laufkarte DIN 14675, Format DIN A3, aus Karton in geschützter Folie, Grundrisspläne werden im DXF-Format auf Datenträger zur Verfügung gestellt.
Menge: 50,000 St
Leistungsbereichkatalog: 063
Kostengruppe DIN 276 2018-12: 456

**01.01.0140 Steigleiter Seitenholme Stahl B 45cm 1Umsteigebühne**
STLB-Bau 2026-04 031
Steigleiter mit Seitenholmen DIN 18799-1, außen, aus Stahl,
Steighöhe '6' m,
Breite der Leiter 45 cm,
Sprossenabstand '280' mm,

Abstand zum tragenden Untergrund '150' mm,
mit Rückenschutz und Umsteigebühne, Holme aus rundem Rohr, Sprossen aus rechteckigem Rohr, an vorh. Metallteile anschweißen, Arbeitshöhe des Montageortes bis 3,5 m über der Standfläche des hierfür erforderlichen Gerüstes.
Menge: 1,000 St
Leistungsbereichkatalog: 031
Kostengruppe DIN 276 2018-12: 339

**01.01.0150 Feuerwehrleiterhalterung**
STLB-Bau 2026-04 063
Feuerwehr-Leiterhalterung, aus Metall, rot, Beschriftung DIN 4066, Schließzylinder wird vom AG beigestellt, für Aufputzmontage.
Menge: 1,000 St
Leistungsbereichkatalog: 063
Kostengruppe DIN 276 2018-12: 456

**01.01.0160 Gesamt-Inbetriebnahme der Anlage**
*** Pauschalposition
Gesamt-Inbetriebnahme der Anlage
- Inbetriebnahme der Anlage
- Programmierung des Systems
- Kundeneinweisung

Bei der Inbetriebnahme muss zwingend ein Mitarbeiter der Firma Siemens vor Ort sein, um bei der Anbindung an das vorhandene System zu unterstützen.
Die Kosten hierfür sind zu berücksichtigen.
Menge: 1,000 psch

**01.01.0170 Standgehäuse mit Funktionserhalt E-30**
Elektro-Standgehäuse, Funktionserhalt und
Brandlastdämmung 30min

Brandschutzgehäuse mit einer Feuerwiderstandsdauer von 30 Minuten bei einer Brandbeanspruchung von außen (mit Funktionserhalt über 30 Minuten) und einer Feuerwiderstandsdauer von 30 Minuten bei einer Brandbeanspruchung von innen (Brandlastdämmung über 30 Minuten)

Prüfungen:
Brandkammertest einer amtlichen Materialprüfanstalt
Beflammung nach DIN 4102 Teil 2 (ETK) geprüft in Anlehnung der DIN 4102 Teil 11 (I30) mit Rauchdichtigkeit über 30 Minuten
geprüft in Anlehnung der DIN 4102 Teil 12 (E30)
Die Anforderungen nach der MLAR (Muster-Leitungsanlagen-Richtlinie) werden erfüllt.

Ausführung: 1-türig, Standmontage, Wechselbarer Türanschlag
Türen in den Korpus einschlagend Verriegelung über Schwenkhebel, vorbereitet für DIN Halbzylinder Integration in die Hausschließanlage möglich. 3D-verstellbares Befestigungssystem für Verteilerfelder und Montageplatten.
Aneinanderreihen und Verschrauben der Schränke möglich
Verschluss über Schubstange  2-Punkt Verriegelung
Öffnungswinkel 180°
Edelstahlbänder aushängbar, dadurch Tür demontierbar (Gewichtsreduzierung)
Belüftungssystem mit thermischer Verschlusslösung (ab 500 mm Innenbreite standard).
Kabelschott zur Bündeleinführung von oben, unten oder beidseitig.
Mit Brandbarriere (Feuerfalz) und einer im Brandfalle selbsttätig aufschäumenden Brandschutzdichtung (umlaufend)
Rauchdicht
Außenfarbe lichtgrau ähnlich RAL 7035, Kanten farbig abgesetzt
Schutzart entsprechend IP41
Schutzklasse I

Material:
Geprüfter Baustoff mit Oberflächenbeschichtung A2  beidseitig beschichtet  nicht brennbar geprüft nach DIN 4102
Nachweis durch Allgemeines bauaufsichtliches Prüfzeugnis
zwingend vorgeschrieben
Hohe chemische Beständigkeit
Hohe mechanische Festigkeit und Stabilität
Hohe Materialdichte
Feuchtigkeitsbeständig

Montage:
Verankerung mittels geeigneten Rahmendübel und Schrauben mit bauaufsichtlicher Zulassung.

Innenmaß:  1800 x 1000 x 440 mm
Türanschlag:  r / l /
Kabeleinführung:  oben

Hersteller/Typ '....................................................' vom Bieter einzutragen

.
Menge: 1,000 St

#### Abschnitt 01.02 Kabel und Leitungen

**01.02.0010 Ltg NYM-J 3x2,5**
STLB-Bau 2016-10 053
Installationsleitung DIN VDE 0250-204 (VDE 0250-204) NYM-J 3 x 2,5, Cu-Zahl 72.
Menge: 500,000 m
Leistungsbereichkatalog: 053

**01.02.0020 Ltg NYM-J 5x2,5**
STLB-Bau 2016-10 053
Installationsleitung DIN VDE 0250-204 (VDE 0250-204) NYM-J 5 x 2,5, Cu-Zahl 120.
Menge: 300,000 m
Leistungsbereichkatalog: 053

**01.02.0030 Installationskabel symmetrisch BMK J-Y(St)Y 2x2x0,8**
STLB-Bau 2016-10 061
Installationskabel, symmetrisch, mit rotem Außenmantel und Aufdruck -Brandmeldekabel-, J-Y(St)Y, 2 x 2 x 0,8, auf vorh. Kabelrinnen oder in offene Kanäle.
Menge: 7600,000 m
Leistungsbereichkatalog: 061

**01.02.0040 Installationskabel symmetrisch E30 JE-H(St)H 2x2x0,8 Bd Verlegung E30 konform**
STLB-Bau 2016-10 061
Installationskabel, symmetrisch, DIN VDE 0815 (VDE 0815), mit integriertem Funktionserhalt E 30, DIN 4102-12, JE-H(St)H, 2 x 2 x 0,8 Bd, E 30 konforme Verlegung mit den dafür zertifizierten Befestigungsmitteln.
Menge: 450,000 m
Leistungsbereichkatalog: 061

**01.02.0050 Installationskabel symmetrisch E30 JE-H(St)H 12x2x0,8 Bd Verlegung E30 konform**
STLB-Bau 2016-10 061
Installationskabel, symmetrisch, DIN VDE 0815 (VDE 0815), mit integriertem Funktionserhalt E 30, DIN 4102-12, JE-H(St)H, 12 x 2 x 0,8 Bd, E 30 konforme Verlegung mit den dafür zertifizierten Befestigungsmitteln.
Menge: 600,000 m
Leistungsbereichkatalog: 061

#### Abschnitt 01.03 Installationsmaterial

**01.03.0010 Verbindungsdose Kunststoff 80/80mm T 37mm AP Mauerwerk**
Verbindungsdose DIN EN IEC 60670-1 (VDE 0606-1) als Abzweigkasten, aus Kunststoff, Grundfläche mind. 80/80 mm, Tiefe mind. 37 mm, mit Deckel, Aufputz, auf Mauerwerk.

angebotenes Fabrikat/Typ '....................................................' vom Bieter einzutragen
Menge: 20,000 St
Leistungsbereichkatalog: 053

**01.03.0020 Verbindungsdose Kunststoff 100/100mm T 37mm AP Mauerwerk**
Verbindungsdose DIN EN IEC 60670-1 (VDE 0606-1) als Abzweigkasten, aus Kunststoff, Grundfläche mind. 100/100 mm, Tiefe mind. 37 mm, mit Deckel, Aufputz, auf Mauerwerk.

angebotenes Fabrikat/Typ '....................................................' vom Bieter einzutragen
Menge: 10,000 St
Leistungsbereichkatalog: 053

#### Abschnitt 01.04 Verlegesysteme

*Hinweis: Hinweis*
Das Gebäude befindet sich in Nutzung, so dass bei allen Arbeiten auf Staubfreiheit und Sauberkeit zu achten ist.
Alle Bohrungen sind grundsätzlich nur mit Absaugung zu fertigen! In den Unterkunftsräumen sind die Möbel und Geräte mit einem Staubschutz (Folie o. ä.) abzudecken.
Diese Leistungen sind in die Einheitspreise mit einzurechnen und werden nicht gesondert vergütet.

**01.04.0010 Elektroinstallationskanal Leitungsführung H/B 15/30mm PVC-U**
STLB-Bau 2016-10 053
Elektroinstallationskanal DIN EN 50085-2-1 (VDE 0604-2-1) als Leitungsführungskanal, Außenmaße H/B mind. 15/30 mm, aus PVC-U, auf Mauerwerk.
Menge: 6800,000 m
Leistungsbereichkatalog: 053

**01.04.0020 Elektroinstallationskanal Leitungsführung H/B 40/40mm PVC-U**
STLB-Bau 2022-04 053
Elektroinstallationskanal DIN EN 50085-2-1 (VDE 0604-2-1) als Leitungsführungskanal, Außenmaße H/B mind. 40/40 mm, aus PVC-U,
Farbton 'reinweiß'

einschl. aller systembedingten Form- und Verbindungsstücke, auf Mauerwerk.
Menge: 800,000 m
Leistungsbereichkatalog: 053
DIN276_06: 444

**01.04.0030 Elektroinstallationskanal Leitungsführung H/B 40/60mm PVC-U**
STLB-Bau 2022-04 053
Elektroinstallationskanal DIN EN 50085-2-1 (VDE 0604-2-1) als Leitungsführungskanal, Außenmaße H/B mind. 40/60 mm, aus PVC-U,
Farbton 'reinweiß'

einschl. aller systembedingten Form- und Verbindungsstücke, auf Mauerwerk.
Menge: 500,000 m
Leistungsbereichkatalog: 053
DIN276_06: 444

**01.04.0040 Durchbruchbohrung bis 30mm Durchmesser**
Durchbruchbohrung herstellen, Durchmesser bis 30 mm, in Innenwand, einschalig, aus Kalksandsteinmauerwerk, 2-seitig geputzt, Dicke über 17,5 bis 27 cm.
Menge: 130,000 St
Leistungsbereichkatalog: 084

**01.04.0050 Durchbruchbohrung bis 30mm Durchmesser**
Durchbruchbohrung herstellen, Durchmesser bis 30 mm, in Betondecke, Dicke über 20 bis 35 cm.
Menge: 40,000 St
Leistungsbereichkatalog: 084

**01.04.0060 Kernbohrung Decke Stahlbeton Durchm. 25-50mm T 25-30cm**
Kernbohrung in der Decke aus Stahlbeton, Bohrdurchmesser über 50 bis 70 mm, Bohrtiefe über 25 bis 30 cm, Bohrstellenhöhe über der Standebene bis 3,5 m.
Menge: 20,000 St
Leistungsbereichkatalog: 084

**01.04.0070 Kernbohrung Decke Stahlbeton Durchm. 25-50mm T 25-30cm**
Kernbohrung in der Decke aus Stahlbeton, Bohrdurchmesser über 50 bis 100 mm, Bohrtiefe über 25 bis 30 cm, Bohrstellenhöhe über der Standebene bis 3,5 m.
Menge: 15,000 St
Leistungsbereichkatalog: 084

### Bereich 02 Sonstiges

#### Abschnitt 02.01 Dokumentation

*Hinweis: Hinweis*
Es ist für die gesamte elektrische Anlage (auch Bestandsanlagen) eine komplette Dokumentation zu erstellen, einschl. Messprotokollen, Stromlaufplänen, Verteilerlegenden, etc.

Folgende Unterlagen sind vom Auftragnehmer zur Inbetriebnahme bzw. Abnahme der Anlage, für die jeweils errichteten Anlagenteile, einfach in Papierform jeweils in Ordnern zu übergeben. Es sind Ordner mit schwarzem Rücken und ohne Beschriftungstasche zu verwenden. Planunterlagen größer A3 sind mit Heftstreifen zu versehen (keine Lochverstärker).

Die erste Ausfertigung der nachfolgend genannten Unterlagen wird nicht gesondert vergütet.

1)  Protokoll der förmlichen Abnahme, falls erforderlich
  mit Mängelbeseitigungsanzeige.

2)  Protokolle von Gutachterlichen Abnahmen, falls erforderlich mit Mängelbeseitigungsanzeige.

3)  Errichterbescheinigung über die Einhaltung der VDE-Bestimmungen, der Unfallverhütungsvorschriften gem. DGUV A3 sowie die Bestätigung der mangelfrei durchgeführten Erstprüfung gem. VDE 0100 Teil 600 für die errichteten Anlagenteile.

4)  CE-Bestätigung für die eingesetzten elektrischen Betriebsmittel, gem. Vorlageformular "CE-Bestätigung" des Auftraggebers.

5)  Einweisungsprotokoll jeweils für die errichteten Anlagen wie z. B.

  Sicherheitsbeleuchtungsanlage, RWA Anlagen, Brandmeldeanlage, Einbruchmeldeanlage, USV-Anlage Steuerungstechnik wie z..B. EIB Anlagen, Videoanlagen, Sonnenschutzsteuerungsanlagen usw.
  über die Einweisung des Nutzers in die Bedienung der Anlage unter Angabe und Unterzeichnung der Teilnehmer und des Einweisenden.

6)  Hinweise zur Prüfung Wartung; vorgeschriebene Intervalle oder sonstige Herstellervorgaben.

7)  Prüfbücher / Wartungsbücher jeweils für die sicherheitstechnischen und oder sonstige wartungspflichtige oder wartungsbedürftige Anlagen, wie z..B. Sicherheitsbeleuchtungsanlage, RWA Anlagen, Brandmeldeanlage, Einbruchmeldeanlage, usw. jeweils mit Protokollen und Eintragung der Inbetriebnahme sowie der mängelfreien Erstprüfung durch den Errichter unter Berücksichtigung der Herstelleranforderungen.

8)  Messprotokolle der elektrotechnischen Anlagen und Verteilungen über die  durchgeführten Prüfungen gemäß DIN VDE 0100 Teil 600. Die Dokumentation der
  Messungen hat in einem vorgefertigten Messprotokoll des Auftraggebers zu erfolgen.

11)  Aufbaupläne mit Schrankansichten für EDV-Verteilerschränke, Belegungsplan der Patchfelder gem. abgestimmtem Beschriftungsschema; Dokumentation der LWL Belegung mit Angabe der Kabelbezeichnung, Bündel-, Fasernummer und Faserfarbe unter Angabe der Spleißkassette; Aderbelegungspläne für Schrankübergreifende Verkabelungen; bei Installation von Schwachstromverteilern wie z..B. LSA-Plus Rangierverteilern ist die Leistenbelegung mit Kabel- und Aderbezeichnung und Kabelziel zu dokumentieren.

12)  Bedienungsanleitungen sowie sonstige Hersteller- und Produktunterlagen für die gelieferten Anlagen.

13)  Stückteillisten der eingesetzten Fabrikate und Typen der Leuchten (inkl. Leuchtmitteltyp), Installationsgeräte, Anlagen, und sonstige Teile unter Angabe des Einbauortes.

14)  Konformitätserklärungen der ausgeführten Brandschutzsysteme z.B.:

        - Brandschutzschottungen
        - Verkleidungen
        - Verlegesysteme
        - Kabel und Leitungen
        - etc.

15)  Vom AN erstellte farbige Revisionszeichnungen auf Grundlage der Montagezeichnungen mit Eintragungen nach tatsächlicher Ausführung, hier sind insbesondere zu ergänzen:

  Stromkreisnummern mit UV Bezeichnung von Steckdosen, Leuchten, etc. in den jeweiligen Räumen,
  Eintragung von eingesetzten Brandschottungen und Brandschutzkanälen, Beschriftung der EDV Anschlussdosen sowie sämtliche Änderungen zu den übergebenen Ausführungszeichnungen.

16)  Anlagenschemata und Steigepläne für z. B.:

  Verteilungen / Energieversorgung, Sicherheitsbeleuchtungsanlage, RWA Anlagen, Brandmeldeanlage, Einbruchmeldeanlage, Videoanlage, Steuerungstechnik wie z. B. EIB Anlagen, Potentialausgleich, Sonnenschutzsteuerungsanlagen, EDV / LAN Verkabelung, usw.

17)  Stromlaufpläne allpolig, Verteilungszeichnungen, Verteilungslegenden, falls gefordert entsprechende  Protokolle von Stückprüfungen o. ä. (auch in digitaler Form).

Das Inhaltsverzeichnis wird vom AG beigestellt und entspricht der Aufstellung im Vortext des LV'S.

**02.01.0010 Vervielfältigung der oben genannten Revisionsunterlagen**
Vervielfältigung der oben genannten Revisionsunterlagen
zusätzlich zu dem 1-fach abzugebenden Satz.
Menge: 2,000 St

**02.01.0020 Revisionsunterlagen auf CD / DVD**
*** Pauschalposition
Revisionsunterlagen auf CD / DVD
Der Auftraggeber übergibt die Ausführungspläne als *.DWG Datei, die weitere Bearbeitung erfolgt mittels CAD System. Die vorhandenen CAD Struktur ist beizubehalten.
Neben den zuvor genannten Ordnern sind sämtliche Revisionsunterlagen auf CD / DVD zu übergeben.
Pläne im DWG Format sowie im PDF Format. Sonstige Unterlagen, Listen und Beschreibungen im Ursprungsformat (XLS, DOC, etc.) und als PDF.
Die Ordnerstruktur der Papierversion ist inklusive identischem Inhaltsverzeichnis zu übernehmen. Maximale Länge Dateiname + Ordnernamen 100 Zeichen.
Menge: 1,000 psch

**02.01.0030 Vervielfältigung Revisionsunterlagen (CD / DVD)**
Vervielfältigung Revisionsunterlagen (CD / DVD)

Kopie der digitalen Revisionsunterlagen erstellen und auf CD / DVD übergeben
Menge: 2,000 St

#### Abschnitt 02.02 Brandschutzmaßnahmen

*Hinweis: Hinweis*
Alle Wand- und Deckendurchbrüche zwischen
Brandabschnitten, welche für die Kabel- und
Leitungsverlegung vorgesehen sind, sind mit den
nachfolgend beschriebenen Brandschottungen zu
verschließen.
Die Brandschutzschottungen sind mit Materialien nach
DIN 4102 in F90 auszuführen, die eine allgemeine
bauaufsichtliche Zulassung des Instituts für
Bautechnik, Berlin, haben.
Bei der Auswahl des Schottungssystems ist zu
berücksichtigen, dass mindestens eine Platzreserve von
30% vorhanden und das spätere Nachinstallieren von
Kabel und Leitungen leicht möglich ist.
Vor dem Schließen der Wand- und Deckendurchbrüche sind
die Kabel und Leitungen so auszurichten, dass eine
einwandfreie Abschottung gewährleistet ist. Die
Verarbeitungsvorschrifften des gewählten Herstellers
sind zu beachten.

**02.02.0010 Brandschutzkabelkanal I 90/E30 260/105mm**
Brandschutzkabelkanal als selbsttragendes Fertigteil,
Beflammung von innen, rechteckig, mit allgemeinem
bauaufsichtlichen Prüfzeugnis, Feuerwiderstandsklasse
I 90 und E30 DIN 4102-11, mit abnehmbarem Deckel, waagerecht, Innenmaße B/H 260 / 105 mm, in Gebäuden, Oberkante Kanal über Gelände/Fußboden bis 3,5 m, inkl. systembedingtes Zubehör sowie Klein- und Befestigungsmaterial
Menge: 10,000 m

**02.02.0020 Brandschutzabschottung Leitungsanlagen MW-Pl.Schott S30 Gebäude Decke D 250mm Durchm. 100-150mm**
STLB-Bau 2016-04 047
Brandschutzabschottung an Kabel-/Leitungsanlagen als Mineralwolleplattenschott, mit allgemeinem bauaufsichtlichen Prüfzeugnis/allgemeiner bauaufsichtlicher Zulassung, Feuerwiderstandsklasse S 30 DIN 4102-9, im Gebäude, Oberkante Abschottung über Gelände/Fußboden bis 3,5 m, Decke aus Stahlbeton, Dicke 250 mm, runder Durchbruch, Durchmesser über 100 bis 150 mm.
Menge: 8,000 St
Leistungsbereichkatalog: 047

**02.02.0030 Brandschutzabschottung Leitungsanlagen Mörtelschott S30 Durchm. 50-100mm Gebäude Decke D 250mm**
STLB-Bau 2022-04 047
Brandschutzabschottung an Kabel-/Leitungsanlagen als Mörtelschott, Feuerwiderstandsklasse S 30 DIN 4102-9, mit allgemeinem bauaufsichtlichen Prüfzeugnis/allgemeiner bauaufsichtlicher Zulassung, runder Durchbruch, Durchmesser über 50 bis 100 mm, Baustoffklasse DIN 4102-1 B1 (schwerentflammbar), im Gebäude, Arbeitshöhe des Montageortes bis 3,5 m über der Standfläche des hierfür erforderlichen Gerüstes, Decke aus Stahlbeton, Dicke 250 mm.
Menge: 6,000 St
Leistungsbereichkatalog: 047
DIN276_06: 444

**02.02.0040 Brandschutzabschottung Leitungsanlagen Schaumschott S30 0,1-0,2m2 Gebäude Wand D 175mm**
STLB-Bau 2022-04 047
Brandschutzabschottung an Kabel-/Leitungsanlagen als Schaumschott, Feuerwiderstandsklasse S 30 DIN 4102-9, mit allgemeinem bauaufsichtlichen Prüfzeugnis/allgemeiner bauaufsichtlicher Zulassung, eckiger Durchbruch, Querschnitt über 0,1 bis 0,2 m2, Baustoffklasse DIN 4102-1 A (nichtbrennbar), Schmelzpunkt größer gleich 1000 Grad C, im Gebäude, Arbeitshöhe des Montageortes bis 3,5 m über der Standfläche des hierfür erforderlichen Gerüstes, Wand aus Kalksandstein, Dicke 175 mm.
Menge: 12,000 St
Leistungsbereichkatalog: 047
DIN276_06: 444

#### Abschnitt 02.03 Stundenlohnarbeiten

*Hinweis: Stundenlohnarbeiten sind nur auf besondere Anordnung*
Stundenlohnarbeiten sind nur auf besondere Anordnung des Auftraggebers auszuführen. Stundennachweise müssen wöchentlich vom Auftraggeber unterschriftlich bescheinigt werden, anderenfalls werden die Stunden bei der Abrechnung nicht anerkannt. Die nachstehend angebotenen Verrechnungssätze wurden unter Beachtung der preisrechtlichen Vorschriften ermittelt und gelten unabhängig von der Anzahl der abzurechnenden Stunden. Sie beinhalten alle Zuschläge und Nebenkosten.

**02.03.0010 Verrechnungssatz für Monteur**
Stundenlohnarbeiten durch Arbeitskräfte auf Anordnung des AG ausführen. Der Verrechnungssatz für die jeweilige Arbeitskraft umfasst sämtliche Aufwendungen, insbesondere den tatsächlichen Lohn, einschließlich vermögenswirksamer Leistungen mit den Zuschlägen für Gemeinkosten (Sozialkassenbeiträge, Winterbauumlage und dgl.) sowie Lohn- bzw. Gehaltsnebenkosten und Zuschläge für Überstunden. Zuschläge für Nacht-, Sonntags- und Feiertagsarbeit sind auch mit einzukalkulieren und werden nicht gesondert vergütet.

Monteur
Menge: 20,000 Std

**02.03.0020 Wie vor jedoch Helfer**
Leistung wie zuletzt in vollem Wortlaut beschrieben,

jedoch Helfer
Menge: 20,000 Std
